# Convertidor de xarxa

- Propietat de l'arxiu: CYPE INGENIEROS, S.A.
- Format: FIEBDC-3/2002
- Divisa: EUR
- Costos indirectes: 3.00 %
- IVA: 21.00 %

## I Instal·lacions

### IB Sistemes de climatització

#### IBF Sistema VRF (Fujitsu)

**IBF540** U Convertidor de xarxa.
Convertidor de xarxa per a integració amb BMS, amb protocol de comunicació LonWorks, per a un màxim de 4 sistemes VRF, amb 128 unitats interiors d'aire condicionat, model UTY-VLGX "FUJITSU".
Criteri de valoració econòmica: El preu no inclou la canalització ni el cablejat elèctric d'alimentació.
Inclou: Replanteig. Col·locació i fixació. Connexionat.
Criteri d'amidament de projecte: Nombre d'unitats previstes, segons documentació gràfica de Projecte.
Criteri de mesura d'obra: Es mesurarà el nombre d'unitats realment executades segons especificacions de Projecte.

| Codi | Ut | Descripció | Rendiment | Preu | Import |
|---|---|---|---|---|---|
| mt42fuj590a | U | Convertidor de xarxa per a integració amb BMS, amb protocol de comunicació LonWorks, per a un màxim de 4 sistemes VRF, amb 128 unitats interiors d'aire condicionat, model UTY-VLGX "FUJITSU". (material) | 1.000 | 2665.00 | 2665.00 |
| mo005 | h | Oficial 1ª instal·lador de climatització. (mà d'obra) | 1.287 | 30.63 | 39.42 |
| mo104 | h | Ajudant instal·lador de climatització. (mà d'obra) | 1.287 | 26.36 | 33.93 |
| % | % | Costos directes complementaris | 2 % | 2738.35 | 54.77 |
|  |  | Costos directes |  |  | 2793.12 |
