# Control centralitzat

- Propietat de l'arxiu: CYPE Ingenieros S.A.
- Format: FIEBDC-3/2016
- Programa: Generador de preus de la construcció. CYPE Ingenieros, S.A.
- Data: 27/10/2025
- Divisa: EUR
- Costos indirectes: 3 %
- IVA: 21 %

## I Instal·lacions

### IB Sistemes de climatització

#### IBF Sistema VRF (Fujitsu)

**IBF530** U Control centralitzat.
Control centralitzat, per a un màxim de 400 unitats interiors d'aire condicionat, amb pantalla tàctil de 7,5", model UTY-DTGYZ1 "FUJITSU", amb configuració de múltiples agrupacions d'unitats interiors, 20 programes diaris preprogramats, port Ethernet i port USB per a la descàrrega de dades emmagatzemades.
Criteri de valoració econòmica: El preu no inclou la canalització ni el cablejat elèctric d'alimentació.
Inclou: Replanteig. Col·locació i fixació. Col·locació i fixació dels accessoris. Connexionat.
Criteri d'amidament de projecte: Nombre d'unitats previstes, segons documentació gràfica de Projecte.
Criteri de mesura d'obra: Es mesurarà el nombre d'unitats realment executades segons especificacions de Projecte.

| Codi | Ut | Descripció | Rendiment | Preu | Import |
|---|---|---|---|---|---|
| mt42fuj505a | U | Control centralitzat, per a un màxim de 400 unitats interiors d'aire condicionat, amb pantalla tàctil de 7,5", model UTY-DTGYZ1 "FUJITSU", amb configuració de múltiples agrupacions d'unitats interiors, 20 programes diaris preprogramats, port Ethernet i port USB per a la descàrrega de dades emmagatzemades. (material) | 1 | 4420 | 4420.000 |
| mo005 | h | Oficial 1ª instal·lador de climatització. (mà d'obra) | 1.287 | 30.63 | 39.421 |
| mo104 | h | Ajudant instal·lador de climatització. (mà d'obra) | 1.287 | 26.36 | 33.925 |
| % | % | Costos directes complementaris | 2 % | 4493.346 | 89.867 |
|  |  | Costos directes |  |  | 4583.213 |
